# RST_Neubau Hallenbad Regenstauf
Angebotsaufforderung (GAEB 90, DA83)
DV-Nummer: 060
Währung: EUR
Auftraggeber: Landkreis Regensburg, Altmühlstr. 3, 93059 Regensburg,

## Fassadenbekleidung - Keramik
Datum: 31.03.26

### Titel 00 Vorbemerkungen

*Hinweis*
1. Baubeschreibung

Objekt:
Neubau Schwimmhalle Realschule Regenstauf
Hauzensteiner Str. 54 Regenstauf

Auftraggeber:
Landkreis Regensburg
Altmühlstraße 3
Regensburg

1.1 Allgemeine Projektbeschreibung

Der Neubau der Schwimmhalle wird an die Sporthalle der
Realschule angebaut.
Nordwestlich des geplanten Neubaus befindet sich das
Bestandsgebäude der Realschule
und unmittelbar nördlich die Baufläche der geplanten
neuen Sporthalle (derzeit in Bau).
Südlich schließen neue Sportplätze an. Östlich wird
das Gebiet durch bebaute
Grundstücke (Einfamilienhäuser) begrenzt.

Die geplante Schwimmhalle besitzt einen
rechtwinkeligen Grundriss mit Abmessungen von
etwa 38m Länge und etwa 31m Breite und ist als
2-geschossiges Gebäude vorgesehen.
Die Höhen im Untergeschoss (OK Rohfussboden) liegen
bei 358,80 m NHN = -3,65m und
358,45mNHN = -4,00m.

Das Gebäude besteht aus zwei Teilen: der Schwimmhalle
und den
Nebenräumen/Umkleideräumen. Im Norden ist es mit der
angrenzenden Turnhalle
verbunden und die beiden Gebäude teilen sich in der
Ansicht die gleiche Höhe.

Die tragenden Außenwände in Untergeschoss werden in
Stahlbeton 30cm ohne äußere
Abdichtung, Ausbildung als WU-Bauteil ausgeführt. Die
Außenwände im EG im
Umkleidebereich werden in Stahlbeton 25cm ausgeführt.
Die Außenwände im EG im
Schwimmhallebereich werden in Holzrahmenbauweise auf
Stahlbetonaufkantungen
(mindestens 30 cm über GOK) ausgeführt. Auf der
Außenseite
derAußenholzrahmenwände werden Mineralwerkstoffplatten
200 mm aufgebracht. Auf der
Außenseite ist eine Holzfassade und PV- Anlagen
vorgesehen.

Die tragenden Innenwände sind Stahlbetonwände mit
unterschiedlichen Wandstärken
gemäß statischem Konzept.  Die Geschossdecken werden
überwiegend aus Stahlbeton
ausgeführt. Die Stärke beträgt  d=25 cm. Die
Beckenplatte sind als punktgestützte
Flachdecke aus Stahlbeton geplant und sind 30cm stark.

Nichttragende Innenwände werden in UG in Mauerwerk und
in EG als Trockenbauwände
errichtet. Installationswände und Vorsatzschalen
werden als Trockenbauwände mit
Zementbauplatte oder GK-Beplankung ausgeführt.

Die Treppe wird als Holztreppe ausgeführt.

Die Dachkonstruktion im Hallenbereich erfolgt aus
BSH-Binder, BSH-Träger und
Dachscheibe aus Brettsperrholzholz. Die
Dachkonstruktion der Nebenräume wird aus
Stahlbeton ausgeführt.

1.2 Angaben zur Baustelle
1.2.1 Lage der Baustelle
Hauzensteiner Str. 54, im östlichen Abschnitt von
Regenstauf, westlich der
Pestalozzistraße.

1.2.2 Besondere Belastungen, Bedingungen
Die Lage der BE- Fläche für die Schwimmhalle ist auf
dem BE-Plan dargestellt. Die Zufahrt
und BE-Fläche wird auch für die Versorgung der
Sporthalle verwendet.
Der Sportplatz wird teilweise während der Baumaßnahmen
als BE-Fläche genutzt. Ein
Fußweg ist direkt an der Turnhalle ausserhalb des
Baufeldes vorhanden, die
Feuerwehrzufahrt ist südlich vorhanden.

Die Zu- bzw. Abfahrt zum Baugelände erfolgt über die
ostliche Pestalozzistraße.

1.2.3 Art und Lage der baulichen Anlagen
Im Norden an die bestehende Turnhalle angebaut,
Funktion: Hallenbad, zweistöckig. Die
Dächer sind leicht geneigt, begrünt oder mit Kies
belegt; Höhe von min. 4,50 m bis max.
7,60 m.

1.2.4 Verkehrsverhältnisse, Verkehrsbeschränkungen
Öffentliche Verkehrsfläche und Nachbargrundstücke sind
mit Bauzaun von der BE-Fläche
getrennt. Auf der gesamten Baustelle gilt
grundsätzlich die STVO.

Verkehrswege
Die Baustelle ist über öffentliche Straßen mit
üblicher Tragfähigkeit (40t) zu erreichen. Zur
Versorgung der Baustelle wird der Sportplatz teilweise
als BE-Fläche genutzt.
Siehe dazu auch Baustelleneinrichtungsplan.

Es ist Sache des AN sich über die Befahrbarkeit der
Erschließungsstraßen bis zum
Baugelände in Abhängigkeit der beabsichtigten
Technologie und Baulogistik zu
erkundigen. Gegebenenfalls ist die Technologie hierauf
abzustimmen.

1.2.5 Für den Verkehr freizuhaltende Flächen
Aufstellflächen für Container werden im südlichen
Bereich  freigehalten.
Siehe Baustelleneinrichtungsplan

1.2.6 Transporteinrichtungen
Siehe Baustelleneinrichtungsplan
Es ist 1 Turmdrehkran für die Dauer der
Betonbauarbeiten für das Gewerk Rohbau
vorgesehen. Für die späteren Bauphasen kann ein
Mobilkran vom AN mit Abstimmung der
Bauleitung vor Ort gestellt werden.

1.2.7 Anschlüsse für Wasser, Energie und Abwasser
Baustrom, Bauwasser werden an zentraler Stelle zur
Verfügung gestellt.

Der Hauptübergabepunkt Baustrom, Bauwasser erfolgt auf
dem südlichen Bereich. Des
Weiteren stehen weitere Baustromverteiler im Bereich
der Baustelle zur Verfügung.

Art, Anschlusswert und Lage von Ver- und
Entsorgungsleitungsanschlüssen während der
Bauausführung:

Wasser:
Siehe Baustelleneinrichtungsplan

Strom:
Siehe Baustelleneinrichtungsplan
Baustrom- und Wasseranschluss  sowie der jeweilige
Verbrauch wird vom AG kostenfrei
zur Verfügung gestellt. Ausnahme bildet der Verbrauch
für die Beheizung von
Bauunterkünften, Bürocontainer und Materialcontainer
der über einen vom AN
beizubringenden Zähler zu erfassen und abzurechnen ist.

1.2.8 Lager und Arbeitsplätze
Siehe Baustelleneinrichtungsplan
Lager und Arbeitsplätze dürfen nur nach vorheriger
Abstimmung und Genehmigung durch
die Bauleitung des AG belegt und benutzt werden. Es
wird eine allgemeine
Baustellenbeleuchtung zur Sicherung der Verkehrswege
gestellt.

Ein bauseitiger Sanitärcontainer steht zur Nutzung
durch alle Unternehmen zur Verfügung.
Weitere Räume stellt der AG nicht zur Verfügung.

Die Benutzung der Lagerflächen ist stets mit der
Bauleitung des AGs abzustimmen.

Die eigene Arbeitsplatzbeleuchtung ist durch den AN
selbst zu liefern und zu erstellen. Vor
Ausführungsbeginn hat der Auftragnehmer mit dem
Auftraggeber festzulegen, wo das zu
verwendende Material auf der Baustelle gelagert werden
kann, um gegenseitige Störungen
der am Bau beteiligten Handwerker während der
Bauausführung zu vermeiden.

1.2.9 Baubewachung
Die Baustelle wird videoüberwacht. Das vor Ort
eingesetzte Material und Werkzeug ist
durch den AN eigenverantwortlich gegen Diebstahl zu
sichern. Ein Anspruch auf
Schadensersatz bei Diebstahl gegenüber dem AG besteht
nicht.

1.2.10 Boden-, Baugrundverhältnisse
Ein Baugrundgutachten liegt vor.

1.2.11 Grundwasser, Gewässer
Im Bereich der geplanten Schimmhalle wurden drei
Kleinbohrungen ( S 3a- S5 ) nach DIN
EN ISO 22475 und zwei Schwere Rammsondierung (DPH 3a +
DPH 4 ) nach DIN EN ISO
22476 mit einer Erkundungstiefe von 8  m bzw. m
Anschlussbereich zur gepl. Sporthalle
auch 10m vorgesehen. Die Erkundungspunkte wurden etwa
in den Gebäudeeckpunkten
sowie annährend in der Gebäudemitte angeordnet.

Der zu erwartende Höchstgrundwasserstand  liegt bei
+359,00 m ü.NN .

Zusammenfassung bestimmende Höhen
Bezugshöhe Bauwerksnull: +362,45 m ü.NN  = 0,00 m
UK Bodenplatte liegt bei 358,10 m NHN und 358,45m NHN.

1.2.12 Besondere umweltrechtliche Vorschriften
Baumschutz: Bodenabgrabungen im oberen Wurzelbereich
von Bäumen sind unzulässig.
Ein Baumschutz um min. 5 Bäume (1,5m von der Krone)
ist geplant. Lagerungen von
Materialien und Stoffen jeglicher Art innerhalb dieses
Schutzzaunes sowie das Befahren
dieser Flächen sind unzulässig.

1.2.13 Entsorgung, Abwasser und Abfallbeseitigung
Die Entsorgung von Abfall nach den Abschnitten 4.1.11
und 4.1.12 ATV DIN 18299 hat
umgehend, spätestens täglich zum Abschluss der
jeweiligen Arbeiten, zu erfolgen.
Alternativ zum Abfahren ist das Entsorgen in
geeignete, auf der Baustelle lagernde
Abfalltransportbehälter des Auftragnehmers zulässig.
Es obliegt in diesem Fall dem
jeweiligen Auftragnehmer selber dafür zu sorgen, dass
keine Unbefugten Abfälle in diese
Behälter füllen.

Alle ausgebauten Bauteile und andere zu entfernenden
Stoffe sind auf der Baustelle
sortenrein nach Abfallarten zu trennen und nach den
gesetzlichen Bestimmungen in einer
zugelassenen Entsorgungs- bzw. Verwertungsanlage zu
entsorgen.

1.2.14 Schutzvorschriften
Im Bereich der Baustelle gelten die derzeit gültigen
UVV u. BG-Vorschriften!

1.2.15 Schutzmaßnahmen
Feuergefährliche Arbeiten sind vor Beginn bei SIGEKO
anzuzeigen.

1.2.16 Vorhandene Anlagen und Hindernisse im
Baustellenbereich

1.2.17 Vermutete Kampfmittel
Im Zuge der Erdarbeiten findet eine baubegleitende
Kampfmitteluntersuchung statt.

1.2.18 Gerüste
Der AG stellt ein Fassadengerüst mit 2 Treppentürme
zur Nutzung durch alle Unternehmer
nach Abschluss Rohbau  zur Verfügung.

1.3 Angaben zur Ausführung
1.3.1 Bauablauf
Der Unternehmer hat während der gesamten Arbeiten
einen ständigen
deutschsprechenden Fachbauleiter bzw.
Sicherheitsverantwortlichen für die Baustelle
bereitzustellen, welcher für die technische und
unfalltechnische, einwandfreie
Durchführung der Arbeiten voll verantwortlich ist.

1.3.2 Besondere Erschwernisse während der Ausführung
Keine

1.3.3 Erschwernisse für Arbeiten in kontaminierten
Bereichen
Keine

1.3.4 Erschwernisse bei Baustelleneinrichtung und
Entsorgungseinrichtungen
Siehe Baustelleneinrichtungsplan und zuvor genannte
Einschränkungen.

1.3.5 Verkehrsregelung/Verkehrssicherung
In den Bereichen Baustellenzu- und abfahrt werden
Toranlagen installiert, die von
beteiligten Firmen zu bedienen sind.
Siehe Baustelleneinrichtungsplan

Eine Baustellenbesichtigung zur Angebotskalkulation
wird empfohlen.

1.3.6 besondere VB lt. Vorgabe Vergabestelle
Abstimmung mit anderen Baubeteiligten
Für die Ausführung der Leistung im gesteckten
Zeitrahmen ist die Zusammenarbeit und
Abstimmung mit den übrigen AN zwingend notwendig. Eine
parallele Ausführung der
Arbeiten mit den Arbeiten anderer Gewerke ist
unvermeidbar. Der AN hat sich in Hinsicht
auf Ausführungstermine und Arbeitsabläufe mit den
übrigen Ausbaufirmen und der
Objektüberwachung abzustimmen.

Baubesprechungen
Der AN hat die Teilnahme eines kompetenten,
entscheidungsbefugten, fließend deutsch
sprechenden Bauleiters an regelmäßigen
Baubesprechungen sicherzustellen. Ist der mit
der Leitung der Baustelle betraute Bauleiter
verhindert, so ist ein mit dem Bau vertrauter,
entscheidungsbefugter, fließend deutsch sprechender
Vertreter zu entsenden. Es ist von
wöchentlichen Baubesprechungen auszugehen,
ausnahmsweise können auch häufigere
Besprechungstermine erforderlich sein.

Austausch der örtlichen Bauleitung des AN
Sollte die örtliche Bauleitung des AN ihren
vertraglichen Pflichten gegenüber dem AG
(Teilnahme an Baubesprechungen, termingerechte
Bearbeitung von Anfragen,
Anweisungen o. Aufträgen) nicht nachkommen, so behält
sich der AG vor, den
betreffenden Bauleiter mit einer dem Bauvorhaben
angemessen Frist austauschen zu
lassen. Bei wiederholter Abmahnung kann der AG auch
eine fristlose Ablösung des Bauleiters verlangen.

Lager- u. Aufenthaltsräume
Materiallagerungen jeglicher Art sind mit dem AG / der
Bauleitung abzustimmen. Das
Vorhalten der Baustelleneinrichtung, die für das
Erbringen der nachfolgend beschriebenen
Leistungen nötig sind, obliegt dem AN und ist eine
Nebenleistung. Lagerflächen sind
ebenso mit dem AG / der Bauleitung abzustimmen.
Seitens des AN besteht kein Anspruch,
größere Materialmengen auf dem Baugelände einzulagern.
Anlieferung / Entsorgung
haben möglichst just in time zu erfolgen - der AG
stellt keine Räume zur Verfügung.

Das Abhalten von Pausen und sonstiger, nicht
unmittelbar der Leistungserstellung
dienender Aufenthalt im Bauwerk ist nur im
Baustellenbereich bzw. in vom AG
ausgewiesenen Flächen / Räumen zulässig. Auch die
Einlagerung von Material in nicht
dafür vorgesehene Räume ist nicht zulässig. Bei
widerrechtlicher Materialeinlagerung des
AN ist der Bauherr berechtigt, eine Räumung und
Entsorgung der Materialien zu Lasten
des AN vornehmen zu lassen.

Ausführungsfristen und Terminplanung
Der Planungs- und Bauablauf des Bauvorhabens wird
durch den AG bzw. seine
Beauftragen koordiniert und gesteuert.

Nach Auftragserteilung hat der Auftragnehmer auf Abruf
des Auftraggebers innerhalb von
10 Arbeitstagen einen Terminplan für seine eigenen
Leistungen aufzustellen und mit dem
AG / Bauleitung abzustimmen.

Der Terminplan muss den zeitlichen Ablauf der
Teilleistungen graphisch aufzeigen und soll
detaillierte Angaben über den geplanten Personal-,
Geräte- und Maschineneinsatz
enthalten.

Der Terminplan muss soweit in Einzelvorgänge
aufgegliedert sein, dass für den
Auftraggeber jederzeit eine umfassende Beurteilung und
Kontrolle des vorgesehenen
Ablaufes möglich ist.

Baustelleneinrichtungen
beim Abbau der Baustelleneinrichtung ist zu beachten:
der Auftraggeber ist über den beabsichtigten Abbau der
 Baustelleneinrichtung oder von
wesentlichen Teilen derselben zu informieren
nicht mehr benötigte Baustelleneinrichtungen sind
unverzüglich zu entfernen
nach Abbau der Baustelleneinrichtung sind das dafür
benötigte Gelände bzw. die
genutzten baulichen Anlagen und Gebäude in den
ursprünglichen Zustand zu
versetzen, soweit technisch möglich und falls nicht
anders vereinbart.

*Hinweis*
Gegenstand der vorliegenden Ausschreibung sind
folgende Leistungen mit nachfolgend aufgeführten
Leitmassen.

Keramik-Fassade  610 m2

Wärmedämmung MiWo  610 m2

Metall Unterkonstruktion  610 m2

Sockelbereich  50 m2

*Hinweis*
Vom AG zur  Verfügung gestellte
Ausführungsunterlagen:

3.1 Objektplanung
gemäß Planliste

3.2 Genehmigungen / Gestattungen:
Baugenehmigung, wird im Auftragsfall zur Verfügung
gestellt

3.3 Sonstige Unterlagen/Gutachten:
BE-Plan
R026.2-1415966DMH-V01 Baugrundgutachten

*Hinweis*
Es ist ein Sicherheitskoordinator für
die Baustelle bestimmt worden. Für
die Baustelle gilt eine
Baustellenordnung, die vom AG zur
Verfügung gestellt wird. Die geltenden
Unfallverhütungsvorschriften und die
staatlichen Regelungen sind
einzuhalten.

Die vom AN erstellte
Gefährdungsbeurteilung ist dem
Sicherheitskoordinator auf Verlangen
zur Verfügung zu stellen. Auf der
Baustelle dürfen nur geprüfte
technische Arbeitsmittel eingesetzt
werden. Beim Abbruch und Umgang
mit Gefahrstoffen, wie Asbest,
künstlichen Mineralfasern (KMF), PCB
und PAC sind die gesetzlichen
Regelungen und die
Betriebsanweisungen zu beachten.

Jegliche Arten von Gerüsten müssen
den DIN-Normen entsprechen und
dürfen nur entsprechend der
Aufbauanleitung aufgestellt werden.
Jegliche Arten von Gerüsten müssen
mit einer Prüfbescheinigung einer
befähigten Person des
Gerüstherstellers nach Aufbau und
Abnahme versehen werden und es ist
jeweils ein Prüfprotokoll herzustellen
und der Bauüberwachung des
Auftragnehmers vor
Gebrauchsaufnahme zu übergeben.

Vor dem Einsatz auf der Baustelle
sind die Mitarbeiter des AN auf die
Gefahren nachweislich zu
unterweisen.

Jeder Arbeitsunfall ist der Bauleitung
und dem Sicherheitskoordinator
unverzüglich anzuzeigen.

*Hinweis*
Allgemeines

Es gelten jeweils die Normen und Regeln in der zum
Vertragsschluss gültigen Fassung
einschließlich der Änderungen, Berichtigungen und
Beiblätter.

Soweit in der Leistungsbeschreibung auf Technische
Spezifikationen, wie nationale
Normen, mit denen Europäische Normen umgesetzt werden,
europäische technische
Zulassungen, gemeinsame technische Spezifikationen,
internationale Normen, Bezug
genommen wird, werden auch ohne den ausdrücklichen
Zusatz: "oder gleichwertig", immer
gleichwertige Technische Spezifikationen in Bezug
genommen.

Die Ausschreibung umfasst die Arbeiten für
01.Wärmedämmung
02. Metall-Unterkonstruktion
03. Fassadenbekleidung
Ein- bzw. Zweigeschossiger Bereich
Höhe von 0,00 m, bzw 12,30 m
Der Verankerungsuntergrund des Gebäudes besteht aus
Stahlbeton- und
Holzrahmenwände.

Die Standsicherheit der Unterkonstruktion und deren
Verankerung am Bauwerk ist im
Einzelfall nach technischen Baubestimmungen
nachzuweisen.

Metall-Unterkonstruktion

Die Unterkonstruktion besteht aus stranggepressten
Aluminium/ Edelstahl-Vertikalprofilen
im Abstand untereinander, darauf werden in
Abhängigkeit der gewählten Plattenlängen
horizontale Tragprofile gemäß Leistungsverzeichnis
(hinter dem Plattenstoß ein
gemeinsames Profil) montiert. Alle sichtbaren
Befestigungsteile und
Unterkonstruktionselemente sind in "Anthrazit" zu
beschichten.

Die Unterkonstruktion mit allen Bestandteilen wie
Befestigungskonsolen, Vertikalprofilen,
horizontale Tragprofile, Plattenhaltern einschließlich
aller Verbindungsmittel ist statisch
nachzuweisen.

Die Keramikplatten sind mittels
Aluminiumplattenhaltern zwängungsfrei zu befestigen.
Die
Plattenhalter verhindern seitliches Verschieben und
Klappern der Platten. Die vertikalen
Fugen bleiben offen und sind nicht mittels Fugenbleche
zu verschließen.

Die Unterkonstruktion ist so konzipiert, dass die
Rohbautoleranzen nach DIN
aufgenommen werden können und dass ein Ausrichten in 3
Richtungen möglich ist
(Ebenheit, Flucht, Lot).

Zwischen den Befestigungskonsolen (Winkel, T-Profile)
und dem Bauwerk muss eine
geeignete thermische Trennung zur Vermeidung von
Kältebrücken erfolgen.

Die Berücksichtigung der Dehnungen oder von
Bauwerksfugen muss bei der Planung
erfolgen.

Die Konstruktion soll ohne Fugenprofil in den
Vertikalfugen erfolgen.

Grundlage der Ausführung sind die gültigen
DIN-Vorschriften insbesondere die DIN 18516
Teil 1 und 3, sowie die bauaufsichtliche Zulassung
bzw. Forderungen der Zustimmung im
Einzelfall.

Allgemeine Anforderungen an die Terrakottaplatten

Die Terrakottaplatten sind in glasierter Oberfläche in
dem beschriebenen Farbton gem.
Leistungsbeschreibung zu kalkulieren.

Die horizontalen Fugen sollen mit einer max. 10 mm
breiten offenen Fuge erfolgen,
welches durch ein horizontales Tragprofil hinterlegt
ist, das Anthrazit zu beschichten ist.

Die Platten sind in den Farben,
Oberflächenbehandlungen, Strukturen, Größen zu liefern,
wie in Zeichnungen und Beschreibungen festgelegt und
dargestellt. Die vorgegebenen
Formen, Geometrien und Formate sind bindend.
Andersartige und nicht gleichwertige
Produkte und Ausführungen können nicht gewertet
werden, bei alternativen Produkten ist
der Nachweis der Vergleichbarkeit mit der der Abgabe
der Submissionsunterlagen
nachzuweisen. Spätere Eingaben und Nachweise können
nicht gewertet werden. Die
Materialgüteeigenschaften, sowie die
Oberflächenqualitäten sind ohne die Verwendung von
Silikonbeschichtungen und/oder anderen
Oberflächenversiegelungen zu erfüllen.

Hauptmerkmale der profiliert Terrakottaplatten

Wasseraufnahme nach EN ISO 10545 / Teil 12
Biegefestigkeit nach EN ISO 10545 / Teil 4
18- 26 N/mm²
Ritzhärte nach Mohs (Standard-Farbtöne)
7 - 9
Frostwiderstandsfähigkeit nach EN ISO 10545 Teil 12
Plattenhöhe
+/- 2,00 mm bei Höhen bis 250 mm

Geradheit der Seiten in Lochrichtung gemäß EN ISO
10545 / Teil 2
+/- 0,25 % bei 600-1.800 mm Länge

Mittelpunktwölbung gem. EN ISO 10454 / Teil 2
+/- 0,25 % der Diagonalen

Kantenwölbung gem. EN ISO 10545 / Teil 2
+/- 0,50 % der Höhe

Windschiefe gem. EN ISO 10545 / Teil 2
+/- 0,50 % der Diagonalen

Die vorgenannten Toleranzen beinhalten deutlich
verschärftere Toleranzbereiche
gegenüber der DIN EN 14411:2007 Gruppe Alla.
Diese niedrigeren Toleranzwerte sind jedoch zwingend
einzuhalten, um das gewünschte
architektonische Erscheinungsbild zu erzielen.
Die geforderten Produkttoleranzen, sowie deren
Einstufung gem. og. DIN Vorschriften ist
durch den AN ausdrücklich beim Keramikhersteller
sicher-zustellen.
Alle geforderten produktspezifischen Werte sind auf
Basis der DIN EN 14411:2007 Gruppe
Alla und deren Prüfnormen gem. EN ISO 10545 anhand von
Prüfzeugnissen bei
Angebotsabgabe nachzuweisen. Prüfzeugnisse, die auf
anderen Produktnormen basieren,
werden nicht zugelassen, da die Vergleichbarkeit der
Produktqualität nicht gewährleistet
ist!
Der Hersteller der Terrakottaelemente verfügt über
eine Umwelt Produktdeklaration,
welche bei Abgabe der Submissionsunterlagen hinterlegt
wird.
Zudem hat der Hersteller der Terrakottaelemente und
Unterkonstruktion den Nachweis der
Zertifizierung nach DIN EN 1090 zu erbringen
(Anforderungen für Herstellen und
Inverkehrbringen von tragenden Stahl- und
Aluminiumkonstruktionen im bauaufsichtlichen
Bereich).

Die Keramikplatten haben in Abhängigkeit ihrer Dicke
und von ihren Abmessungen in
Längsrichtung (vertikal) Hohlkammern gem. den
beigefügten Querschnitten.
Die Keramikplatten werden nach dem Brennen exakt auf
die gewünschte Länge
zugeschnitten.
Über die bauseitige Einlagerung von Reserveplatten für
spätere Reparaturen werden bei
der Beauftragung Festlegungen getroffen.
Grundlage der Ausführung sind die gültigen
DIN-Vorschriften insbesondere die DIN 18516
Teil 1 und 3, sowie der Forderungen der ZIE.
Die Erstellung von Konstruktionsplänen,
Werkstattplänen, Positionsplänen sowie die
Erstellung der statischen Berechnung sind, gem.  LV.
vom AN zu erbringen und werden
gesondert vergütet. Eine eventuelle Zustimmung im
Einzelfall (ZIE) ist vom Auftragnehmer
ebenfalls zu erbringen, die hierzu notwendige
gutachterliche Stellungnahme, sowie
etwaiger Bauteilversuche und die Einreichung bei der
obersten Bauaufsichtsbehörde
obliegt dem Auftragnehmer. Die ZIE ist nach
Auftragserteilung durch den Auftraggeber
zeitnah zu veranlassen, damit keine baulichen
Verzögerungen eintreten.

### Titel 01 Vorbereitende Maßnahmen

**01.1 Baustelleneinrichtung**
Baustelleneinrichtung für den gesamten Umfang dieser
Ausschreibung, einschließlich:
-Fassadenarbeiten
- ergänzende Ausführungen
Einzurechnen sind alle erforderlichen Vorkehrungen,
insbesondere
- eigee Bauleitung
- regelmäßige Teilnahme an Baubesprechungen
- Geräte, Maschinen
- Fördergeräte, Hebezeug
- Geräte für Heben und Anbringen Terrakottaplatten
- Container für Aufenthalt, Büro, Lagerung
- Absperrungen, Sicherungen
- Arbeitsbühnen
Menge: 1,000 St

**01.2 Statische Berechnung, Montageplanung**
Statische Berechnung, sowie
Werkstatt- und Montageplanung für
die gesamten Fassadenbekleidungen
einschließlich Ermittlung der
erforderlichen Unterkonstruktion in
3-facher prüffähiger Ausfertigung.
Vorlage beim Architekten und Statiker
zur Prüfung und Freigabe.

Vorlage innerhalb von 4 Wochen nach
Auftragsvergabe.
Menge: 1,000 St

**01.3 Zustimmung im Einzelfall / Probekörper, Versuche, Nachweise**
Zustimmung im Einzelfall
Erwirken der Zustimmung im Einzelfall für die zuvor
beschriebenen Terrakottafassade, einschließlich
Bemessung
der Unterkonstruktion, Befestigungsmittel, Widerstand
gegen
Windlasten, Bruchfestigkeit der Platten. In dieser
Position ist
alles einzurechnen, was zur Erlangung der Zustimmung im
Einzelfall gem. den Vorgaben der Genehmigungsbehörde
erforderlich ist.
Probekörper, Versuche, Nachweise.
Um eine zeitnahe Erlangung der ZIE zu gewährleisten
ist die
gutachterliche Stellungnahme durch den Hersteller der
Terrakottaplatten beizubringen. Antragsteller der ZIE
ist der AN.
Die Kosten der Zustimmung im Einzelfall von Seiten der
Genehmigungsbehörde trägt der Bauherr. Alle anderen
Kosten
sind mit dieser Position abgegolten.
Menge: 1,000 St

**01.4 Bauteile schützen, Folie, Platten**
Bauteile und Einrichtungsgegenstände zum Schutz mit
Folie
(PE >= 0,2 mm) abkleben oder staubdicht abdecken.
Beseitigung der Abdeckmaterialien nach Beendigung der
Arbeiten.
Menge: 610,000 m²

**01.5 Baudokumentation / Wartungsunterlagen**
Erstellen und Übergeben der vollständigen
Dokumentation der
bauaufsichtlich zugelassenen Produkte und der
Ausführungunterlagen, jedoch nach vorheriger
Abstimmung mit
dem AG.

Folgende Unterlagen sind vom Auftragnehmer
anzufertigen und
zur Abnahme der Leistung dem Auftraggeber zu übergeben.

- Plandokumentation inkl. Bestandsaufmass nach
Herstellung
(Planunterlagen Bestandspläne 1:50, statische
Berechnungen,
Bauangabenpläne, Zertifikate, Prüfzeugnisse,
Bescheinigungen) in 3-facher Ausführung in Papierform
in
einem Aktenordner, sowie digital auf CD in vom
Auftraggeber zu
bestimmenden Formaten.

- Fachunternehmererklärung
- Übereinstimmungserklärungen zu allen verwendeten
Baumaterialien/Bauprodukten nach Landesbauordnung und
U-Vorgaben
- Wartungs- und Pflegeanleitungen
- Bezugsquellennachweise der zur Ausführung gebrachten
Materialien und Bauteile (Prospekte, Datenblätter,
Herstellerunterlagen)

Sämtliche Prüfzeugnisse, Güteprüfungen, Nachweise und
Pflegehinweise zählen als Rechnungsunterlagen und sind
auch
im Zuge der Schlussrechnungslegung bzw. zur
Dokumentation
beizulegen.
Menge: 1,000 St

**01.6 U-Wertberechnung Außenwandkonstruktion - Keramische Fassade**
U-Wertberechnung der
Außenwandkonstruktion vorgehängte
hinterlüftete keramische Fassade

Erstellung und Lieferung einer
prüffähigen U-Wertberechnung der
Außenwandkonstruktion unter
Berücksichtigung vorgegebener
Dämmstoffqualitäten,
Dämmstoffdicken und
Wärmebrückenwirkung relevanter
Systemkomponenten für die in
nachfolgender Ausschreibung
beschriebene System als Fassade auf
Basis in der Objektstatik
nachgewiesener
Unterkonstruktions-Stabsysteme.
Anzusetzende Chi-Werte der
Systemkomponenten sind durch
Prüfzeugnisse zu belegen.

Berechnungen Planer / Auftraggeber
vor Ausführung zur Freigabe und ggf.
Einarbeitung in bauseitigen
EnEV-Nachweis vorlegen.

Wandbaustoff Außenwand:
'Stahlbeton, Bestand '
Dicke Außenwand: '30 ' cm
geforderter U-Wert Wandkonstruktion
inkl. Wärmebrückenwirkung
Unterkonstruktion:
mind. '0,20 ' W/(m² K)
zulässiger Korrekturwert Delta U in
Folge Wärmebrückenwirkung
Unterkonstruktion:
max. '0,05 ' W/(m² K)
Menge: 1,000 St

**01.7 Zulage Aufmaß mit Hubsteiger**
Zulage zur Position Technische Bearbeitung, für das
Fassadenaufmaß mit vom AN gestelltem Hubsteiger,
anstelle
bauseitigem Gerüst.
Menge: 1,000 psch

**01.8 Herstellung von Pressformen**
Liefern und montieren der Fassadenbekleidung aus
profilien
Terrakottaplatten auf der UK wie in der Position 2.01
und 2.02
beschriebenen fachgerecht montierten.

Die Platten werden vertikal verbaut. Es ist darauf zu
achten,
dasdasss 5 verschiedene Plattenmodule, zur Verwendung
kommen.
Die Anordnung der 5 Plattenmodule ist nach
Architektenvorgabe auszuführen,

siehe Planungsunterlagen:

Zur Verwendung kommen
-profiliert Platten gem. Vorbeschrieb.

Oberfläche: Erscheinung glänzend, wie glasiert
Modulhöhe 300 mm
Plattendicke: von 30 mm bis 50 mm
Plattenlängen von: 560 mm
Plattenlängen bis: 1.500 mm
Farbe : Dunkelrot, nach Vorgaben von AG bzw.
Architekten

Eventuell erforderliche Plattenzuschnitte sind an Ort
und Stelle
auszuführen und in den Einheitspreis mit
einzukalkulieren.
Schnittfläche und Oberfläche sind nach dem Schnitt
gründlich
mit klarem Wasser nachzuspülen. Die profiliert Platten
werden
mit bauaufsichtlich zugelassenen Plattenhaltern auf den
horizontalen Systemtragprofilen befestigt.
Menge: 5,000 St

### Titel 02 Unterkonstruktion

**02.1 Edelstahl/Aluminium-Unterkonstruktion auf Holzständerwand/Stahlbetonwand, Wandabstand 280mm**
Lieferung und Montage der Unterkonstruktion
- System UK der Terrakottabekleidung gemäß den
technischen
Vorbemerkungen bestehend aus Vertikalprofilen.

Die Wahl des Materials der UK ist dem Bieter
überlassen. Es
müssen jedoch die vorgegebenen thermischen
Eigenschaften
eingehalten werden.

Die Vertikalprofile werden im Befestigungsabstand gemäß
statischer Berechnung mittels Konsolen
(Winkelprofilen) und
zugelassenen Dübeln mit dem Baukörper kraftschlüssig
verbunden.
Für die Bemessung der Dübel- und Schraubverbindungen
ist
von Holzständerwänden auszugehen.

Die Plattenhalter werden in der entsprechenden Anzahl
gem.
statischen Erfordernissen auf den vertikalen
Tragprofilen mittels
Niet-, oder Schraubverbindung befestigt.
Die Vertikalprofile werden mit Los- und Festpunkten
gemäß
statischer Berechnung und Konstruktionsplanung
ausgeführt.
Bei der Ausführung der Tragprofilkonstruktion ist den
erforderlichen thermischen Längenänderungen Rechnung zu
tragen.

Wandabstand bis Vorderkante profiliert Platten beträgt
im Mittel
280 mm.

Für die Befestigung der Bekleidung ist eine geeignete
thermische Trennung vorzusehen. Der Korrekturwert für
die
Wärmebrückenwirkung der Unterkonstruktion sowie der
Dämmstoffbefestigung darf in der Summe ?UWB = 0,05
W/(m²K)
nicht überschreiten, was in der Regel im Vergleich zu
derzeit
üblichen Maßnahmen eine verbesserte thermische Trennung
bedeutet. Der Wert ist spätestens vor Beginn der der
Fassadenarbeiten von der ausführenden Firma schriftlich
nachzuweisen. Alternativ ist unter Berücksichtigung der
Befestigung der Bekleidung ein Gesamt-Wärmedurchgangs-
koeffizient nach DIN EN ISO 6946 von U = 0,19 W/(m²K)
von
der ausführenden Firma schriftlich nachzuweisen.
Menge: 610,000 m²

**02.2 Zulage Unterkonstruktion auf Betonwände, Wandabstand 470mm**
wie Vorpos. 04.01 jedoch:
Untergrund ist Betonwand anstatt  Holzrahmenwand.

Wandabstand bis Vorderkante profiliert Platten beträgt
im Mittel
470 mm.
Menge: 20,000 m²

**02.3 Perimeterdämmung mit PMS 2K anstreichen LX 350 Sockelbereich**
Gewebearmierte Schicht aufbringen, bestehend aus
zweikomponentigem flexiblen Perimeterspachtel und
eingelegtem Armierungsgewebe auf die
Perimeter-Dämmplatten, in einer Schichtdicke mind. d =
3 mm. Gewebe an den Stößen mind. 10 cm überlappen
lassen. Inkl Eckarmierungen im Bereich Türöffnungen.
Perimeterspachtel 2K frost-/tausalzbeständig und
wasserundurchlässig.

Zweimaliger Anstrich der gefilzten Oberfläche mit
hochdeckender, diffusionsoffener, hydrophob
eingestellter Fassadenfarbe auf Silikonharzbasis.

Farbton: NCS 6500-N

Erzeugnis / System:
Armierungsgewebe
Gewebepfeil
2K Perimeterspachtel flexibel
Silikonharz-Fassadenfarbe

BIETEREINTRAG
Fabrikat und Typ:  "........................"
Menge: 50,000 m²

### Titel 03 Wärmedämmung

**03.1 Wärmedämmplatte, Mineralfaser, 200mm, WLG 032**
Mineralwolleplatten-Wärmedämmung hinter Vorgehängte
Hinterlüftete Fassaden, einseitig mit schwarzem
Glasvlies
kaschiert, zwischen vorhandene Unterkonstruktion auf
massiven Wänden, inkl. mechanischer Sicherung durch
Dämmstoffhalter.

Dämmstoff : MW
Einbaubereich : Außenwände StB. Elementwände
Befestigung : Dübel mit Tellerscheiben
Baustoffklasse : A1
Brandverhalten DIN EN 13501 : A1
WLG : 032
Anwendung : WAB-zh
Plattendicke : 200 mm
Menge: 610,000 m²

**03.2 Sockeldämmplatte, EPS, WLG 032, 200mm**
Dämmung von Geschossdeckenrand gegen Erdreich/Außenluft
mit expandierten Polystyrol-Dämmplatten (frei von
halogenierten
Treibmitteln) entsprechend DIN EN 13163
Anwendungsgebiet gem. DIN 4108-10: PW-dh
Bemessungswert der Wärmeleitfähigkeit: 0,32 Wm²K
Zugfestigkeit senkrecht zur Plattenebene : = 150 kPa.
Brandverhalten DIN 4102-1: B1
Euroklasse: E
Dicke  200 mm
Format: 500 x 1000 mm

Die Dämmplatten sind dicht gestoßen und im Verband auf
den
Geschossdeckenrand mit geeignetem bitumösen Kleber zu
verkleben.

Einschl. dem Herstellen der erforderlichen Schnitte im
An- und
Abschlussbereich und Anarbeiten an Durchdringungen,
Vouten,
und dgl.

Höhe von 70 cm bis 110 cm
Menge: 90,000 m²

**03.3 Zulage Schrägschnitt**
Zulage zur Dämmung für schräge Anschnitte am Rand.
Lage :  Ecken
Menge: 82,000 m

### Titel 04 Fassadenbekleidung

**04.1 Liefern und Montieren der Fassadenbekleidung**
Liefern und montieren der Fassadenbekleidung aus
profilien
Terrakottaplatten auf der UK wie in der Position 2.01
und 2.02
beschriebenen fachgerecht montierten.

Die Platten werden vertikal verbaut. Es ist darauf zu
achten,
dass 5 verschiedene Plattenmodule, zur Verwendung
kommen.
Die Anordnung der 5 Plattenmodule ist nach
Architektenvorgabe auszuführen,

siehe Planungsunterlagen:

Zur Verwendung kommen
-profiliert Platten gem. Vorbeschrieb.

Oberfläche: Erscheinung glänzend, wie glasiert
Modulhöhe 300 mm
Plattendicke:  von 30 mm bis 50 mm
Plattenlängen: von 560 mm bis 1.500 mm
Farbe : Dunkelrot, nach Vorgaben von AG bzw.
Architekten

Eventuell erforderliche Plattenzuschnitte sind an Ort
und Stelle
auszuführen und in den Einheitspreis mit
einzukalkulieren.
Schnittfläche und Oberfläche sind nach dem Schnitt
gründlich
mit klarem Wasser nachzuspülen. Die profiliert Platten
werden
mit bauaufsichtlich zugelassenen Plattenhaltern auf den
horizontalen Systemtragprofilen befestigt.
Menge: 610,000 m²

**04.2 Zulage Anarbeitung schräges Gelände**
Zulage für die Anarbeitung der Keramikfassade an
schräge
Geländeverläufe anstelle eines horizontalen Verlaufs.
Menge: 53,000 m

**04.3 Zulage - Keramischeplatte-Eckenausbildung mit Gehrung**
Zulage für die Ausbildung von vertikalen Außenecken als
Gehrungsschnitt ("Gehrungskante") an profilierten
Keramische-Fassadenplatten.

Siehe auch Plan : A08-0010
Menge: 82,000 m

**04.4 Zulage - Keramischeplatte-Schneidenarbeit**
Zuschlag für die Herstellung optisch breiterer
horizontaler
Fugen als Schrägschnitt an profilierten
Keramikfassadenplatten.

Siehe auch Plan : A04-0001
Menge: 410,000 m

**04.5 Fassadendurchdringungen, eckig**
Herstellung von eckiger Aussparungen in der
Keramikplattenbekleidung für den nachträglichen Einbau
von
Kemperkasten bzw. Wasserentnahmestelle.

Öffnungsgröße: bis 1.250 cm2
Menge: 6,000 St

### Titel 05 An- und Abschlüsse

**05.1 Anarbeiten Einbauteile, VHF**
Anarbeiten der vorgehänge hinterlüftete Fassade an
Schalter,
Steckdosen, eingebauten Kästen, Leibungsumrahmungen
u.dgl., inkl. Demontage und Montage der Einbauteile und
Abstandhalter für VHF.
Menge: 10,000 m

**05.2 Sockelabschlussprofil**
Unterer Fassadenabschluss der vorgehängten
hinterlüfteten
Fassade mit Lüftungsprofil aus
Aluminiumlochblechwinkel als
Kleintier- und Insektenschutz.
Auf Entkoppelung zur Unterkonstruktion achten.

Einbauort: Sockel
Material: Aluminium
sichtbare Oberflächne: pulverbeschichtt im RAL-Farbton
freier Lüftungsquerschn.: mind. 50 cm2/m
Menge: 101,000 m

**05.3 Perimeterdämmung mit PMS 2K anstreichen LX 350 Sockelbereich**
Gewebearmierte Schicht aufbringen, bestehend aus
zweikomponentigem flexiblen Perimeterspachtel und
eingelegtem Armierungsgewebe auf die
Perimeter-Dämmplatten, in einer Schichtdicke mind. d =
3 mm. Gewebe an den Stößen mind. 10 cm überlappen
lassen. Inkl Eckarmierungen im Bereich Türöffnungen.
Perimeterspachtel 2K frost-/tausalzbeständig und
wasserundurchlässig.

Zweimaliger Anstrich der gefilzten Oberfläche mit
hochdeckender, diffusionsoffener, hydrophob
eingestellter Fassadenfarbe auf Silikonharzbasis.

Farbton: RAL

Erzeugnis / System:
Armierungsgewebe
Gewebepfeil
2K Perimeterspachtel flexibel
Silikonharz-Fassadenfarbe
Menge: 90,000 m²

**05.4 seitl. Laibungsbekleidung, Alublech, 165mm**
Liefern und Montieren des seitlichen Fenster- und
Türanschlußbleche mit Aluminiumblechkantprofil, nicht
sichtbar
befestigt nach Montagevorschrift.
Leistung in fix und fertiger Arbeit.

Material:  Kantblech aus Aluminium ALMG3
Oberfläche:  pulverbeschichtet im RAL- oder
NCS-Farbton nach Wahl des AG
Materialdicke: von 2 mm
Anzahl der Kantungen:  3
Befestigung:  nicht sichtbar
Laibungstiefe: von 165 mm bis 220 mm
Menge: 42,000 m

**05.5 Sturzbekleidung, Alu-Lochblech, 165mm**
Sturzausbildung für Vorgehängte Hinterlüftete Fassade
aus
großformatigen Platten mit Lüftungsblech und Streifen,
aus
Plattenmaterial. Auf Entkoppelung zur
Unterkonstruktion achten.

Einbauort : Öffnungen
Leibungstiefe : min. 165 mm
Menge: 50,000 m

**05.6 seitlicher An-/Abschluss, VHF an Holzfassade**
Seitlicher An-/Abschluss vorbeschriebener Vorgehängter
hinterlüfteter Fassade (VHF) mit gekantetem
Aluminiumabschlussprofil einschl. Anschluss an
benachbarte
Fläche mit komprimierbarem Fugendichtband.

Einbauort: Anschluss VHF an Holzfassade
Menge: 10,000 m

### Titel 07 Stundenlohnarbeiten

*Hinweis*
Die nachfolgenden Stundenlohnpositionen sind vom Bieter
unbedingt vollständig auszufüllen, auch wenn im
Betrieb des
Bieters nicht alle ausgeschriebenen Lohngruppen
beschäftigt
sind, denn ein unvollständig ausgefülltes Angebot ist
nicht
vergleichbar und somit im Sinne der VOB ungültig.

Sollten Stundenlohnarbeiten für Lohngruppen zur
Ausführung
kommen, die nachfolgend nicht aufgeführt sind, so
werden die
Stundensätze dafür unter Hinzuziehung des
Tarifvertrages im
Verhältnis zu den angebotenen Lohngruppen umgerechnet.

Stundenlohnarbeiten dürfen vom Auftragnehmer nur auf
ausdrückliche Anordnung der Bauüberwachung ausgeführt
werden.

Bei Arbeiten außerhalb der normalen Arbeitszeiten
werden die
Zuschläge aus den Tarifverträgen zu Grunde gelegt.

Die Ausführung der Stundenlohnarbeiten außerhalb der
normalen Arbeitszeiten ist zu vermeiden und zuvor mit
der
Bauleitung abzustimmen. Der Nachweis ist täglich zu
führen.

**07.1 Stundensatz, Vorarbeiter**
Stundensatz für Leistungen, welche nicht in den
Positionen
erfasst sind und nur auf ausdrückliche Anweisung der
Bauleitung gegen Nachweis zur Ausführung kommen.

Vorarbeiter
Menge: 15,000 h

**07.2 Stundensatz, Fachwerker**
Stundensatz für Leistungen, welche nicht in den
Positionen
erfasst sind und nur auf ausdrückliche Anweisung der
Bauleitung gegen Nachweis zur Ausführung kommen.

Fachwerker
Menge: 20,000 h

**07.3 Stundensatz, Helfer**
Stundensatz für Leistungen, welche nicht in den
Positionen
erfasst sind und nur auf ausdrückliche Anweisung der
Bauleitung gegen Nachweis zur Ausführung kommen.

Bauhelfer
Menge: 10,000 h

USt %: 19,00
